# Anpassung urbaner Räume an den Klimawandel-Baumpflanzung
Angebotsaufforderung (GAEB DA XML 3.2, DA83)
Projekt: 2025_20
Währung: EUR
Nebenangebote zugelassen: ja
Auftraggeber: Gebäudemanagement der Stadt Aachen, E26/41, Lagerhausstraße 20, 52058 Aachen, D, Ansprechpartner Granata, Telefon 0241-432-26413, E-Mail gilda.granata@mail.aachen.de
Erstellt mit: GXML Toolbox V3.2 R20170508, iTWO_64 V8.0.616, 27.11.2025

## Erläuterung zur Ausschreibung
Leistungsbeschreibung
über die Lieferung und Durchführung von 150 Baumpflanzungen auf 3 Friedhöfen der Stadt Aachen in der Unterhaltung des Aachener Stadtbetriebes im Rahmen des Förderprojektes „Nachhaltige Entwicklung der Friedhofsflächen auf den innerstädtischen Friedhöfen“.
Zuschlagskriterien
Der Zuschlag erfolgt bei Nachweis der geforderten Anforderungen an das Angebot mit dem niedrigsten Preis.
Grundlage für die Vergleichbarkeit sind die Nettopreise. Nach Auftragserteilung wird für die abgenommenen Leistungen der jeweils gültige Mehrwertsteuersatz berechnet.
Ausführungszeit
Die Pflanzungen sind nach Auftragserteilung umgehend auszuführen und vor dem 31.03.2026 zu beenden. Alle weiteren Arbeiten sind bis zur Abnahme in der 26. Kalenderwoche 2026 zu beenden.
Ansprechpartner
Die Ansprechpartner werden grundsätzlich in weisungsbefugte Ansprechpartner des Projektes und in Ansprechpartner des Objektes unterteilt. Weisungsbefugt sind nur die Ansprechpartner des Projektes. Die Ansprechpartner werden mit Erteilung des Einzelauftrages benannt.
Beauftragung/Baustellenabwicklung
Arbeitsaufträge werden schriftlich je Objekt durch den Auftraggeber unter Angabe
- des Friedhofs mit Anschrift und Lagermöglichkeiten
- des Ansprechpartners des Objektes
- Anzahl der zu pflanzenden Bäumen
- Eines Lageplans mit den nummerierten Baumstandorten
erteilt.
Anweisungen von Dritten dürfen nicht entgegengenommen werden.
Der Auftragnehmer hat je Baustelle einen Rapport mit folgenden Angaben zu führen:
- Datum, Baustellen Beginn, Baustellen Ende
- Eingesetztes Personal (namentlich) und eingesetzte Maschinen (LKW, Bagger, Radlader)
- Gepflanzte Bäume mit Nummer

An- und Abfahrt
Die An- und Abfahrt wird nicht gesondert vergütet, sie ist in die Einheitspreise einzurechnen.

Personal
Die Ausführenden, die Baumpflanzung vornehmen müssen mindestens eine Qualifikation zum Gärtner oder European-Treeworker nachweisen. Ein Einsatz höher qualifizierterer Kräfte wie Gärtnermeister oder Fachagrarwirt für Baumpflege ist möglich.
Nachweis über mindestens 2 Personen im Betrieb des Auftragnehmers.

Baustellenabsicherung
Die Verkehrssicherung der Baustellen obliegt dem Auftragnehmer. Arbeiten im oder an dem öffentlichen Straßenkörper sind gemäß der Richtlinie für die Sicherung von Arbeitsstellen an Straßen (RSA) in der aktuellen Fassung durchzuführen, eine verkehrsrechtliche Anordnung muss bei der Straßenverkehrsbehörde der Stadt Aachen, vertreten durch die Straßenunterhaltung des Aachener Stadtbetriebes, E 18/ GB 5, Baubetriebshof, Freunder Weg 68, 52068 Aachen eingeholt werden. Baustellenabsicherungen sind von einer sachkundigen Person durchzuführen die der Baustelle zur Verfügung steht. Die Nachweise über mindestens 1 geeignete Person ist dem Angebot beizufügen.
Arbeiten im oder an dem öffentlichen Straßenkörper sind nicht vorgesehen und werden ggf. gesondert vergütet.
Bei Arbeiten außerhalb des Straßenkörpers ist ein Gefahrenbereich gemäß den gültigen Vorschriften festzulegen und wirksam gegen das betreten Unbefugter zu sichern.

Rücksichtnahme
Auf Personen im nahen Umkreis zur aktuellen Arbeitsstelle/-position ist Rücksicht zu nehmen. Zugangswege, Zufahrten, Flucht- und Rettungswege sind von allen Gegenständen und Materialien, Fahrzeugen und Geräten sowie allen Verschmutzungen freizuhalten.
Naturschutz
Den Belangen der geltenden Rechtsform zu Thema Naturschutz ist Folge zu leisten, insbesondere den FFH Richtlinien, Bundesnaturschutzgesetz, Bundesartenschutzverordnung, Landschaftsgesetzt NRW, Vogelschutz-Richtlinien VV-FFH NRW.
Haftung
Bei Verstoß gegen die beschriebenen Leistungen droht der Auftragsentzug und der Auftragnehmer wird für entstehende Mehrkosten haftbar gemacht. Der Auftragnehmer haftet für alle Schäden die bei der Durchführung seiner Arbeiten entstanden sind.
Alle augenscheinlich sichtbaren Flurschäden sind vor Beginn der Arbeiten fotografisch zu dokumentieren und der Auftraggeber ist über den Sachverhalt (telefonisch) in Kenntnis zu setzen, gegebenenfalls ruht die Baustelle bis zur Inaugenscheinnahme des zuständigen Ansprechpartners des Aachener Stadtbetriebes.
Sollte keine Dokumentation durch den Auftragnehmer vorhanden sein und während der Arbeiten Schäden entstehen, gehen diese zu Lasten des Auftragnehmers und sind durch diesen zu beseitigen.
Jegliche umliegenden Flächen und bauliche Einrichtungen, die während der Arbeiten beschädigt wurden, sind in dem Maße wiederherzustellen, dass sie mindestens der Qualität entsprechen, in der sie vor Beginn der Arbeiten im Rahmen der Baustellenbesichtigung vorgefunden wurden. Hierfür sind die jeweils geltenden Normen, Verordnungen und Gesetze zu beachten.
Umweltzone
Es ist zu berücksichtigen, dass im Stadtgebiet Aachen eine Umweltzone eingeführt worden ist. Es ist zu prüfen, ob die Fahrzeuge für die Umweltzone der Stadt Aachen zulässig sind.
Abnahme und Abrechnung
Eine erste Teilabnahme erfolgt nach der Pflanzung.
 Die zweite Teilabnahme erfolgt in der 26. Kalenderwoche 2026. Bei SAusbleiben des Austriebs zum Zeitpunkt der Abnahme müssen für betroffene Bäume Ersatzpflanzungen erfolgen.
Die Leistung ist förmlich abzunehmen. Der Auftragnehmer hat der Stadt Aachen schriftlich die Fertigstellung der Leistung oder Teilleistung ( §1 2 Nr. 2 VOB/ B ) mitzuteilen und muss die Abnahme rechtzeitig beantragen. Unterlässt der Auftragnehmer diese Mitteilung, so gilt eine Leistung nicht dadurch als abgenommen, dass die Stadt Aachen sie in Benutzung genommen hat.
Nach der ersten Abnahme werden 70% des Rechnungspreises ausgezahlt. Die verbleibenden 30% der Rechnungssumme werden nach der zweiten Abnahme ausgezahlt.

## Spezifische Vorbemerkungen
Besondere Vorbemerkungen Friedhof

Geltungsbereich

| Friedhof | Adresse/Zufahrt | Baumpflanzung |
| --- | --- | --- |
| Friedhof Lintert | Lintertweg 12, 52076 Aachen | 46 |
| Ostfriedhof | Adalbertsteinweg 123, 52070 Aachen | 76 |
| Waldfriedhof | Monschauer Straße 65, 52066 Aachen | 28 |
| Besondere Angaben zur Baustelle / Die Friedhöfe sind auf den befestigten Wegen mit Fahrzeugen befahrbar. Wassergebunde Wege dürfen mit Fahrzeugen über 3,5 to nur bei trockener Witterung befahren werden. Ein Überfahren der Rasenflächen, sowie Überfahren der Wegbegrenzungen ist nicht erlaubt. / Die Förderwege zwischen mit Fahrzeugen befahrbaren Flächen und Bau-/Pflanzstelle sind unter 50 m. Der Baustellentransport kann mit Radladern etc. bis 3,5 to erfolgen. / Es ist grundsätzlich mit Gräbern und Ausstattungsgegenständen innerhalb des Arbeits- und Gefahrenbereichs zu rechnen. / Während Beisetzungen und Trauerfeiern dürfen im sicht- und hörbaren Umfeld keine Arbeiten durchgeführt werden. Es ist mit Arbeitshindernissen zu rechnen, die bei der Kalkulation zu berücksichtigen sind. / Bestattungstermine müssen durch den Auftragnehmer für die Friedhöfe der Innenstadt beim Aachener Stadtbetriebes, E 18/GB 4, Friedhofsverwaltung, Wilmersdorfer Str. 50, 52068 Aachen unter Tel: 0241 432 18712 oder friedhof@mail.aachen.de eingeholt werden. |  |  |

## Pflanzstandorte & -lieferung
Ausführung
Bei der Ausführung der Maßnahme sind Insbesondere die DIN ATV 18915, 18916 und 18920, sowie die Empfehlungen für Baumpflanzungen Teil I und II der FLL zu beachten.

Standorte
Je Friedhof wird ein Lageplan ergänzend zu der Tabelle mit Standort Nr. im Plan und Baumart zur Verfügung gestellt. Die zweite Tabelle gibt den Pflanzenbedarf je Friedhof an.

| Friedhof Lintert |  |  |
| --- | --- | --- |
| Standort Nr. im Plan | Baumart | Anzahl |
| 6 | Betula pendula | 3 |
| 8 | Malus 'Evereste' | 3 |
| 9 | Cornus mas | 2 |
| 20 | Ulmus glabra | 3 |
| 36 | Sorbus aria | 4 |
| 37 | Alnus glutinosa | 3 |
| 37 | Ulmus glabra | 3 |
| 37 | Quercus cerris | 3 |
| 56 | Fagus sylvatica | 2 |
| 59 | Quercus rubra | 3 |
| 67 | Quercus robur | 3 |
| 72 | Pyrus calleryana 'Chanticleer' | 1 |
| 74 | Betula utilis | 3 |
| 76 | Liquidamber styraciflua | 1 |
| 78 | Liquidamber styraciflua | 1 |
| 79 | Prunus avium | 2 |
| 79 | Tilia cordata | 1 |
| 79 | Corylus colurna | 2 |
| 80 | Fagus sylvatica | 1 |
| 86 | Quercus cerris | 1 |
| 99 | Corylus colurna | 1 |
| Gesamtzahl für Friedhof Lintert | 46 |  |

| Baumarten auf Friedhof Lintert | Stück |
| --- | --- |
| Alnus glutinosa | 3 |
| Betula pendula | 3 |
| Betula utilis | 3 |
| Cornus mas | 2 |
| Corylus colurna | 3 |
| Fagus sylvatica | 3 |
| Liquidamber styraciflua | 2 |
| Malus ‚Evereste' | 3 |
| Prunus avium | 2 |

| Baumarten auf Friedhof Lintert | Stück |
| --- | --- |
| Pyrus calleryana ‚Chanticleer' | 1 |
| Quercus robur | 3 |
| Quercus rubra | 3 |
| Quercus cerris | 4 |
| Sorbus aria | 4 |
| Tilia cordata | 1 |
| Ulmus glabra | 6 |
| Gesamtzahl für Friedhof Lintert | 46 |

| Ostfriedhof |  |  |
| --- | --- | --- |
| Standort Nr. im Plan | Baumart | Anzahl |
| 4 | Liquidamber styraciflua | 1 |
| 4 | Sorbus aucuparia | 1 |
| 6 | Corylus colurna | 1 |
| 8 | Ulmus ‚Lobel' | 3 |
| 10 | Prunus cerasifera | 2 |
| 12 | Castanea sativa | 1 |
| 13 | Quercus robur | 1 |
| 13 | Gingko biloba | 1 |
| 16 | Tilia cordata | 1 |
| 17 | Acer platanoides 'Globosum' | 2 |
| 17 | Pyrus calleryana ‚Chanticleer' | 2 |
| 18 | Fagus sylvatica 'Atropurpurea' | 1 |
| 21 | Prunus avium | 1 |
| 22 | Cydonia oblonga 'Konstantinobler Apfelquitte' | 1 |
| 22 | Castanea sativa | 1 |
| 22 | Pyrus communis 'Münsterbirne' | 1 |
| 22 | Malus domestica 'Ontarioapfel' | 1 |
| 22 | Prunus persica 'Kernechter vom Vorgebirge' | 1 |
| 22 | Malus domestica 'Schöner aus Boskoop' | 1 |
| 23 | Carpinus betulus | 2 |
| 24 | Quercus robur | 1 |
| 24 | Betula pendula | 2 |
| 25 | Acer platanoides 'Faassens Black' | 4 |
| 28 | Ulmus ‚Lobel' | 1 |
| 29 | Prunus x hillieri 'Spire' | 3 |
| 30 | Catalpa bignonioides | 1 |
| 30 | Sorbus x intermedia | 2 |
| 31 | Fraxinus americana | 1 |
| 33 | Sorbus x intermedia | 3 |
| 33 | Tilia cordata | 4 |
| 34 | Quercus robur | 1 |
| 34 | Fraxinus ornus | 2 |
| 34 | Fraxinus americana | 2 |
| Standort Nr. im Plan | Baumart | Anzahl |
| 38 | Fagus sylvatica 'Atropurpurea' | 1 |
| 42 | Prunus avium | 2 |
| 43 | Tilia cordata | 2 |
| 44 | Tilia cordata | 4 |
| 46 | Crataegus x lavallei 'Carrierei' | 2 |
| 50 | Ulmus ‚Lobel' | 1 |
| 50 | Prunus x hillieri 'Spire' | 2 |
| 51 | Pyrus communis 'Münsterbirne' | 2 |
| 52 | Corylus colurna | 3 |
| 58 | Liquidamber styraciflua | 3 |
| 58 | Betula utilis | 1 |
| Gesamtzahl für Ostfriedhof | 76 |  |

| Baumarten für den Ostfriedhof | Anzahl |
| --- | --- |
| Acer platanoides 'Faassens Black' | 4 |
| Acer platanoides 'Globosum' | 2 |
| Betula pendula | 2 |
| Betula utilis | 1 |
| Carpinus betulus 'Fastigiata' | 2 |
| Castanea sativa | 2 |
| Catalpa bignonioides | 1 |
| Corylus colurna | 4 |
| Crataegus 'Carrierei' | 2 |
| Cydonia oblonga 'Konstantinobler Apfelquitte' | 1 |
| Fagus sylvatica 'Atropurpurea' | 2 |
| Fraxinus americana | 3 |
| Fraxinus ornus | 2 |
| Gingko biloba | 1 |
| Liquidamber styraciflua | 4 |
| Malus domestica 'Ontarioapfel' | 1 |
| Malus domestica 'Schöner aus Boskoop' | 1 |
| Prunus avium | 3 |
| Prunus cerasifera | 2 |
| Prunus persica 'Kernechter vom Vorgebirge' | 1 |

| Baumarten für den Ostfriedhof | Anzahl |
| --- | --- |
| Prunus x hillieri 'Spire' | 5 |
| Pyrus calleryana ‚Chanticleer | 2 |
| Pyrus communis 'Münsterbirne' | 3 |
| Quercus robur | 3 |
| Sorbus aucuparia | 1 |
| Sorbus x intermedia | 5 |
| Tilia cordata | 11 |
| Ulmus ‚Lobel' | 5 |
| Gesamtzahl für Ostfriedhof | 76 |

| Waldfriedhof |  |  |
| --- | --- | --- |
| Standort Nr. im Plan | Baumart | Anzahl |
| 13 | Prunus avium | 1 |
| 13 | Ulmus glabra | 1 |
| 16 | Quercus cerris | 1 |
| 23 | Carpinus betulus | 1 |
| 37 | Fagus sylvatica | 1 |
| 42 | Betula utilis | 2 |
| 60 | Alnus glutinosa | 2 |
| 72 | Liriodendron tulipifera | 1 |
| 72 | Carpinus betulus 'Fastigiata' | 1 |
| 72 | Robinia pseudoacacia "Friesia" | 1 |
| 72 | Quercus robur | 1 |
| 72 | Liquidamber styraciflua | 1 |
| 72 | Quercus cerris | 1 |
| 76 | Betula utilis | 3 |
| 77 | Betula utilis | 3 |
| 80 | Tilia cordata | 3 |
| 94 | Fagus sylvatica 'Atropurpurea' | 1 |
| 106 | Fagus sylvatica 'Atropurpurea' | 1 |
| 130 | Acer campestre | 2 |
| Gesamtzahl auf Waldfriedhof | 28 |  |

| Baumarten für den Waldfriedhof | Anzahl |
| --- | --- |
| Acer campestre | 2 |
| Alnus glutinosa | 2 |
| Betula utilis | 8 |
| Carpinus betulus 'Fastigiata' | 1 |
| Carpinus betulus | 1 |
| Fagus sylvatica | 1 |
| Fagus sylvatica 'Atropurpurea' | 2 |
| Liquidamber styraciflua | 1 |
| Liriodendron tulipifera | 1 |
| Prunus avium | 1 |
| Quercus cerris | 2 |
| Quercus robur | 1 |
| Robinia pseudoacacia "Friesia" | 1 |
| Tilia cordata | 3 |
| Ulmus glabra | 1 |
| Gesamtzahl für Waldfriedhof | 28 |

Die Standorte sind im Ober- und Unterboden geeignet und werden wie folgt durch den Auftraggeber vorbereitet:
- Gehölzflächen werden gerodet,
- Pflanzbeete und Grasnarben werden abgeschält.
Die Pflanzstellen werden am Standort mit einem Pfahl durch den Auftraggeber markiert. Der Pfahl gibt die Lage des Stammes und der Ballenmitte an.

Pflanzenlieferung
Die Lieferung der Baumschulpflanzen kann zu den jeweiligen Friedhöfen erfolgen, eine Lagerung über den Tag der Anlieferung hinaus ist nicht möglich, sodass die gelieferten Bäume am gleichen Tag zu pflanzen sind.
Qualitätskontrolle/Abnahme der Pflanzenlieferung
Die Qualität muss den Technischen Lieferbedingungen für Baumschulpflanzen (Gütebestimmungen der Forschungsgesellschaft Landschaftsentwicklung und Landschaftsbau e.V.)in der aktuellen Fassung entsprechen.
Die gelieferten Bäume sind insbesondere auf folgende Beschaffenheit zu prüfen:
Der Ballen darf beim Ballieren nicht übererdet sein. Es ist darauf zu achten, dass der Wurzelanlauf am Stammfuß an der Oberseite des Ballens zu sehen ist.
Der Drahtkorb und das Ballenleinen der Ballierung dürfen das weitere Dickenwachstum des Stammfußes nicht beeinträchtigen.
Gehölze dürfen keine durch Krankheit, Schädlinge, Kulturmaßnahmen oder Transport hervorgerufenen Mängel aufweisen. Sie müssen gesund und ausgereift sein.
Arttypische Verzeigung mit einem Leittrieb.

Transport auf der Baustelle
Bäume dürfen nur am Ballen bzw. Container angehoben werden. Hierfür gibt es Ballen-Hebe- und Transportvorrichtungen wie Kettengeschirr, Hebeschlingen, Ballenarm oder Ballenzange. Einige Hebesysteme haben zusätzlich einen Schlaufengurt zum Halten und Führen des Stammes. Das ausschließliche Anheben am Stamm ist nicht zulässig und kann zu schweren Rindenverletzungen führen.

Pflanzschnitt
Bei Laubgehölzen ist abweichend zur DIN 18916 nicht nur bei wurzelnackten Pflanzen, sondern auch bei Ballen- und Containerpflanzen ein Pflanzschnitt durchzuführen.
Es ist ein ausgewogenes Verhältnis zwischen Kronen- und Wurzelvolumen herzustellen.

Beim Pflanzschnitt sind
- die artbedingten Eigenheiten zu beachten;
- der Leittrieb freizustellen;
- Konkurrenztriebe zu entfernen, ggf. nur zurückzuschneiden (z. B. um den Leittrieb durch den Schnitt nicht zu schädigen bzw. den Habitus zu erhalten);
- nach innen wachsenden Ästen zu entfernen;
- kreuzende und reibende Äste zu entfernen;
- beschädigte Äste einzukürzen oder zu entfernen;
- Seitenäste mit eingewachsener Rinde zu entfernen.

Bei Baumarten mit gegenständigen Knospen (z. B. Acer, Fraxinus) sind an der Schnittstelle die nach innen wachsenden Knospen zu entfernen, um Zwieselbildung zu vermeiden.
Das Anwachsen und die weitere Entwicklung kann bei einigen Arten (z. B. Prunus, Crataegus, Robinia, Salix, Gleditsia) durch einen intensiven Kronenrückschnitt gefördert werden.
Der Leittrieb ist zu erhalten und erforderlichenfalls zu Stäben.Überlange Leittriebe werden bei Bedarf eingekürzt, um ein angemessenes Verhältnis zwischen Krone und Leittrieb zu erreichen.
Darüber hinaus kann es erforderlich sein, die Seitenäste einzukürzen.
Zur Schnittführung siehe ZTV-Baumpflege.

Pflanzloch
Das Pflanzloch ist erst kurzfristig vor der Pflanzung mit dem mindestens 1,5-fachen Durchmesser des Wurzelwerkes oder des Ballens auszuheben. Die Sohle und Wand der Pflanzgrube ist mind. 10 cm tief zu lockern und zu verzahnen. Die gepflanzten Gehölze sind unmittelbar nach der Pflanzung durch ausreichende Wassergaben einzuschlämmen.
Ober- und Unterboden bzw. Substrate sind getrennt zu lagern und entsprechend wieder einzubauen.
Dem Boden sind Perlhumus und Bodenaktivator als Bodenzuschlagsstoffe zuzufügen.
Bodenzuschlagstoff mit folgenden Inhaltsstoffen: Meeresalgenkalk, Tonminerale, Urgesteinsmehle, Spurenelemente wie Magnesium, Calcium, Eisen, Schwefel, Jod, Mangan, Zink, Bor, Kupfer, Molybdän, Kobalt, Kieselsäure, sowie 35 - 40 % organische Substanz.
Nährstoffgehalt: 3 % Gesamt-Stickstoff, 2 % Gesamt.-Phosphat, 0,5 % Gesamt-Kaliumoxid Zur Verbesserung der Bodenbelüftung, Wasserleitfähigkeit und Nährstoffversorgung.
Zum Ausgleich von Setzungen sind Bäume ca. 10 cm höher einzupflanzen als sie zuvor gestanden haben. Der Stammfuß/die Wurzelanläufe müssen zum Zeitpunkt der Abnahme min. 5 cm über OKG stehen. Gemessen wird im Geländeprofil mit 2 m langen Richtlatten.

_______________________________
(Bezeichnung der Bodenzuschlagsstoffe)
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
Ballen- und Wurzelbehandlung
Der Spanndraht ist zu durchtrennen, die Ballierung zu öffnen und herausstehende Wurzelenden nachzuschneiden.

Boden-/Wurzelbelüftung
Je Baum sind drei Baumschnorchel in Form von mit Blähton gefüllten Juteschläuchen mit min. 1 m Länge und min. 20 Liter Füllvolumen gleichmäßig zur Verbesserung der Boden- und Wurzelbelüftung zu verteilen und einzubauen. Bei der Verteilung die Ausführungen bei Gießring und Baumgerüst beachten.

________________________________________
(Bezeichnung des Baumschnorchels)
Anwässern
Nach dem Füllen des Pflanzloches muss durchdringend angewässert werden, um den Kontakt (Bodenschluss) zwischen Ballen/Wurzeln und Boden/Substrat herzustellen. Die Wassermenge ist auf die Pflanzlochgröße und Bodenart abzustimmen.

Gießring
Es ist ein Gießring mit einer Füllmenge von 100 Liter, aus schlagzähem und wetterfestem Kunststoff, gewellte Unterkante, Gießmengenanzeiger auf der Innenseite, Zentrierstifte und EPDM-Gummidichtung an der Nahtstelle, innen angebrachte Verriegelung mittels Flügelmuttern einzubauen und so zu platzieren, dass sich die Innenseite des Gießrandes über dem äußeren Rand des Ballens befindet. Hierdurch wird das Gießwasser dem Ballen zugeführt.

_____________________________________
(Bezeichnung des Gießrings)

Stammschutzanstrich
Stammschutzfarbe als Sonnenschutz gemäß Herstellerangaben anbringen.
Arbeitsschritte: Vorreinigen, Grundieren, Anstrich Stammschutzfarbe
Manuelle Vorreinigung des Stammes mittels Schleifvlies.
Anbringen der Grundierung, satt auftragen, antrocknen lassen, bis grifffest.
Aufwandsmenge ca. 100 ml bei STU 18.20
Anbringen des Hauptanstrichs mit Stammschutzfarbe, deckend/überlappend auftragen
Aufwandsmenge ca. 400 g bei STU 18-20
Der Stammschutzanstrich erfolgt bis zum Kronenansatz nach dem Pflanzschnitt und ist vor der Bindung am Baumgerüst anzubringen. Der Stammschutzanstrich muss bei Temperaturen von über + 5° C angebracht werden.

______________________________________
(Bezeichnung der Stammschutzfarbe)

Baumgerüst
Baumgerüste bestehend aus 3 Baumpfählen mit Lattenverstrebung aus Halbrundhölzern nach DIN 18916 herstellen.
Ausführung als kurzer Verankerungsbock mit einer Anbindehöhe von ca. 1,00 m. Die Pfähle sollen nicht höher als 1,2 m über OKG herausragen.
- Baumpfähle, Fichte, unbehandelt, geschält, gespitzt und gefast, 8 cm Durchmesser
- Halbhölzer, Fichte, unbehandelt, gefräst, 8cm Durchmesser
Baumpfähle senkrecht einschlagen und am oberen Ende mit 2 waagerechten Kränzen aus Halbrundhölzern mittels Nägel verbinden. Der Abstand ist gleichmäßig um den formstabilen Gießring zu verteilen. An Wegen sind die Pfähle so zu setzten, dass die zwei zum Weg stehenden Pfähle parallel zum Wegverlauf stehen.

Bindegut als Verbindung zwischen den drei Baumpfählen und dem Baumstamm anbringen.
3 Baumbindegurte aus Polyester, mit einer Breite von 50 mm an die Baumpfähle mit je einem Unterlegplättchen und Nägeln befestigen.
Über die Bindegurte werden im Berührungsbereich des Baumstammes 10 - 20 cm lange Polyesterschläuche als Rindenschutzschlauch von 60 mm eingezogen.
Zusätzlich sind an den Stämmen Stammschutzmanschetten anzubringen.

Fertigstellungspflege
Die Fertigstellungspflege, inklusive der Bewässerung der Bäume, ist bis zur endgültigen Abnahme durch den Auftragnehmer durchzuführen.

Pläne mit den Baumstandorten und Maßnahmennummern:

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
## 01 Baumpflanzung
Datum: 27.11.2025

### Gewerk 1 Pflanzenlieferung

*Hinweis: Hinweise*
- Pflanzenlieferung gemäß dieser Leistungsbeschreibung
- Qualitätskontrolle/Abnahme der Pflanzenlieferung
- Transport zur und auf der Baustelle

**1.10 Acer campestre**
Acer campestre
Hochstamm, 3xv, mDb, 18-20
Menge: 2,000

**1.20 Acer platanoides 'Faassens Black'**
Acer platanoides 'Faassens Black'
Hochstamm, 3xv, mDb, 18-20
Menge: 4,000

**1.30 Acer platanoides 'Globosum'**
Acer platanoides 'Globosum'
Hochstamm, 3xv, mDb, 18-20
Menge: 2,000

**1.40 Alnus glutinosa**
Alnus glutinosa
Hochstamm, 3xv, mDb, 18-20
Menge: 5,000

**1.50 Betula pendula**
Betula pendula
Hochstamm, 3xv, mDb, 18-20
Menge: 5,000

**1.60 Betula utilis**
Betula utilis
Hochstamm, 3xv, mDb, 18-20
Menge: 12,000

**1.70 Carpinus betulus**
Carpinus betulus
Hochstamm, 3xv, mDb, 18-20
Menge: 1,000

**1.80 Carpinus betulus 'Fastigiata'**
Carpinus betulus 'Fastigiata'
Hochstamm, 3xv, mDb, 18-20
Menge: 2,000

**1.90 Castanea sativa**
Castanea sativa
Hochstamm, 3xv, mDb, 18-20
Menge: 2,000

**1.100 Catalpa bignonioides**
Catalpa bignonioides
Hochstamm, 3xv, mDb, 18-20
Menge: 1,000

**1.110 Cornus mas**
Cornus mas
Hochstamm, 3xv, mDb, 14-16
Menge: 2,000

**1.120 Crataegus x lavallei 'Carrierei'**
Crataegus x lavallei 'Carrierei'
Hochstamm, 3xv, mDb, 18-20
Menge: 2,000

**1.130 Corylus colurna**
Corylus colurna
Hochstamm, 3xv, mDb, 18-20
Menge: 7,000

**1.140 Cydonia oblonga 'Konstantinobler Apfelquitte'**
Cydonia oblonga 'Konstantinobler Apfelquitte'
Hochstamm, 3xv, mDb, 14-16
Menge: 1,000

**1.150 Fagus sylvatica**
Fagus sylvatica
Hochstamm, 3xv, mDb, 18-20
Menge: 4,000

**1.160 Fagus sylvatica 'Atropurpurea'**
Fagus sylvatica 'Atropurpurea'
Hochstamm, 3xv, mDb, 18-20
Menge: 4,000

**1.170 Fraxinus americana**
Fraxinus excelsior
Hochstamm, 3xv, mDb, 18-20
Menge: 3,000

**1.180 Fraxinus ornus**
Fraxinus ornus
Hochstamm, 3xv, mDb, 18-20
Menge: 2,000

**1.190 Gingko biloba**
Gingko biloba
Hochstamm, 3xv, mDb, 18-20
Menge: 1,000

**1.200 Liquidamber styraciflua**
Liquidamber styraciflua
Hochstamm, 3xv, mDb, 18-20
Menge: 7,000

**1.210 Liriodendron tulipifera**
Liriodendron tulipifera
Hochstamm, 3xv, mDb, 18-20
Menge: 2,000

**1.220 Malus domestica 'Ontarioapfel'**
Malus domestica 'Ontarioapfel'
Hochstamm, 3xv, mDb, 14-16
Menge: 1,000

**1.230 Malus domestica 'Schöner aus Boskoop'**
Malus domestica 'Schöner aus Boskoop'
Hochstamm, 3xv, mDb, 14-16
Menge: 1,000

**1.240 Malus 'Evereste'**
Malus 'Evereste'
Hochstamm, 3xv, mDb, 16-18
Menge: 3,000

**1.250 Prunus avium**
Prunus avium
Hochstamm, 3xv, mDb, 18-20
Menge: 6,000

**1.260 Prunus cerasifera**
Prunus cerasifera
Hochstamm, 3xv, mDb, 16-18
Menge: 2,000

**1.270 Prunus persica 'Kernechter aus dem Vorgebirge'**
Prunus persica 'Kernechter aus dem Vorgebirge'
Hochstamm, 3xv, mDb, 14-16
Menge: 1,000

**1.280 Prunus x hillieri 'Spire'**
Prunus x hillieri 'Spire'
Hochstamm, 3xv, mDb, 16-18
Menge: 5,000

**1.290 Pyrus calleryana 'Chanticleer'**
Pyrus calleryana 'Chanticleer'
Hochstamm, 3xv, mDb, 16-18
Menge: 3,000

**1.300 Pyrus communis 'Münsterbirne'**
Pyrus communis 'Münsterbirne'
Hochstamm, 3xv, mDb, 14-16
Menge: 3,000

**1.310 Quercus cerris**
Quercus cerris
Hochstamm, 3xv, mDb, 18-20
Menge: 6,000

**1.320 Quercus robur**
Quercus robur
Hochstamm, 3xv, mDb, 18-20
Menge: 7,000

**1.330 Quercus rubra**
Quercus rubra
Hochstamm, 3xv, mDb, 18-20
Menge: 3,000

**1.340 Robinia pseudoacacia 'Frisia'**
Robinia pseudoacacia 'Frisia'
Hochstamm, 3xv, mDb, 18-20
Menge: 1,000

**1.350 Sorbus aria**
Sorbus aria
Hochstamm, 3xv, mDb, 18-20
Menge: 4,000

**1.360 Sorbus aucuparia**
Sorbus aucuparia
Hochstamm, 3xv, mDb, 18-20
Menge: 1,000

**1.370 Sorbus x intermedia**
Sorbus x intermedia
Hochstamm, 3xv, mDb, 18-20
Menge: 5,000

**1.380 Tilia cordata**
Tilia cordata
Hochstamm, 3xv, mDb, 18-20
Menge: 15,000

**1.390 Ulmus glabra**
Ulmus glabra
Hochstamm, 3xv, mDb, 18-20
Menge: 7,000

**1.400 Ulmus 'Lobel'**
Ulmus 'Lobel'
Hochstamm, 3xv, mDb, 18-20
Menge: 3,000

### Gewerk 2 Baumpflanzung

**2.10 Pflanzung**
Pflanzung der Bäume und Solitärgehölze aus Pflanzenlieferung
Verteilung gemäß Pflanzlisten und -plan auf 8 Friedhöfen.
Pflanzung, Pflanzschnitt, Pflanzloch, Ballen- und Wurzelbehandlung und Anwässern gemäß dieser Leistungsbeschreibung ausführen.
Menge: 150,000

**2.20 Boden-/Wurzelbelüftung liefern und einbauen**
Boden-/Wurzelbelüftung gemäß dieser Leistungsbeschreibung liefern und einbauen
Menge: 150,000

**2.30 Gießring liefern und einbauen**
Gießring gemäß dieser Leistungsbeschreibung liefern und einbauen
Menge: 150,000

**2.40 Stammschutzanstrich liefern und anbringen**
Stammschutzanstrich gemäß dieser Leistungsbeschreibung liefern und anbringen
Menge: 150,000

**2.50 Baumgerüst liefern und einbauen**
Baumgerüst gemäß dieser Leistungsbeschreibung liefern und einbauen
Menge: 150,000

**2.60 Stammschutzmanschetten liefern und anbringen**
Stammschutzmanschetten gemäß dieser Leistungsbeschreibung liefern und anbringen
Menge: 150,000

**2.70 Bodenzuschlagsstoffe liefern**
Bodenzuschlagsstoffe gemäß dieser Leistungsbeschreibung liefern und einbauen
Menge: 150,000

### Gewerk 3 Fertigstellungspflege

**3.10 Wässern**
Durchführung von 5 Bewässerungsgängen pro Baum / Solitärgehölz mit je 120 Litern je Durchgang.

Insgesamt 750 Durchgänge

Die Wassergabe erfolgt, wenn vorhanden, in den Gießring.

Die Bewässerungsgänge und Wassermengen sind nachzuweisen.
Menge: 750,000
